# Store enrouleur en tissu ignifuge opaque

- Propriété du fichier: CYPE Ingenieros S.A.
- Format: FIEBDC-3/2016
- Logiciel: Générateur de prix de la construction. CYPE Ingenieros, S.A.
- Date: 10/06/2025
- Devise: EUR
- Coûts indirects: 3 %
- Frais généraux: 13 %
- Bénéfice: 6 %
- TVA: 20 %

## F Aménagements et finitions

### FT Stores et rideaux

#### FTS Stores

**FTS050** U Store enrouleur en tissu ignifuge opaque.
Store enrouleur, modèle Rollo T Max "MARITON", de 1000 mm de largeur et 1200 mm de hauteur, avec tissu ignifuge opaque, SunWorker Opaque, en polyester enrobé de PVC, avec la face extérieure de couleur gris clair et la face intérieure de couleur grise, actionnement manuel avec chaînette en PVC pour manoeuvre de levage, du côté droit; fixé sur la paroi avec des ancrages mécaniques. Comprend ferrures et les accessoires.
Inclut: Implantation. Ancrage au parement des élément de fixation. Montage du store enrouleur. Montage des accessoires de l'actionnement.
Critère pour le métré: Nombre d'unités prévues, selon documentation graphique du Projet.
Critère pour le mémoire: On mesurera le nombre d'unités réellement exécutées selon les spécifications du Projet.

| Code | U | Désignation | Quantité | Prix | Montant |
|---|---|---|---|---|---|
| mt44stm013dbb | U | Store enrouleur, modèle Rollo T Max "MARITON", de 1000 mm de largeur et 1200 mm de hauteur, avec tissu ignifuge opaque, SunWorker Opaque, en polyester enrobé de PVC, avec la face extérieure de couleur gris clair et la face intérieure de couleur grise, y compris les ancrages mécaniques pour la fixation au support. (matériau) | 1 | 131 | 131.000 |
| mt44stm020p | U | Kit pour l'actionnement de store enrouleur Rollo T Max "MARITON", avec chaînette en PVC pour manoeuvre de levage, du côté droit. (matériau) | 1 | 10 | 10.000 |
| mo011 | h | Compagnon professionnel III/CP2 monteur. (main-d'œuvre) | 0.584 | 31.65 | 18.484 |
| mo080 | h | Ouvrier professionnel II/OP monteur. (main-d'œuvre) | 0.876 | 27.27 | 23.889 |
| % | % | Frais de chantier des unités d'ouvrage | 2 % | 183.373 | 3.667 |
|  |  | Coûts directs |  |  | 187.040 |

Déchets:
- pose: mt44stm013dbb; facteur de déchet 0.044

## Ressources

**mt44stm013dbb** U Store enrouleur
Données techniques: Coût énergétique 35.393 MJ; Émission de CO2 1.324 kg; Code CED 20 01 11; Masse de l'élément 0.62 kg; Volume 0.000827 m3
Déchets:
- emballage: re170203 Plastique. (composant de déchet); quantité 0.1 kg; Code CED 17 02 03; Masse de l'élément 1 kg; Volume 0.001667 m3

**mt44stm020p** U Kit pour l'actionnement de store enrouleur Rollo T Max "MARITON"
Données techniques: Coût énergétique 6.661 MJ; Émission de CO2 0.759 kg
Déchets:
- emballage: re150101 Emballages en papier et en carton. (composant de déchet); quantité 0.032 kg; Code CED 15 01 01; Masse de l'élément 1 kg; Volume 0.001333 m3
